# Erhaltung BAB - FD
Angebotsaufforderung (GAEB DA XML 3.2, DA83)
Projekt: A-P0605-00
Währung: EUR
Auftraggeber: Autobahn GmbH des Bundes, Niederlassung Nordwest (Hannover), Außenstelle Fulda, Autobahn GmbH-NL Nordwest, Flemingstr.20-22, 36041 Fulda, Flemingstraße 20-22, 36041 Fulda; Vergabenummer: NOW-2026-0151
Erstellt mit: GXML Toolbox V3.3 R20230829, iTWO_64 V25.0.650, 20.04.2026

## 1 Umrüstung von Schutzeinrichtungen im Bereich AS Fulda
Datum: 20.04.2026
WaGr: 99_99_01

### Abschnitt 00 A7 Großenmoor FR KS

#### Unterabschnitt 00.00 Austausch

**00.00.0001 Teil des FRS abbauen und herstellen*EDSP Pf.Abst.1,33 Verwertung AN*Verkehrss.einrech**
Teil des Fahrzeug-Rückhaltesystem (FRS) abbauen und
herstellen.
Teil 'Spannband gerissen'

Konstruktion = Einfache Distanzschutzplanke, Pfostenabstand 1,33 m.
Ausgebaute Teile nach Wahl des AN verwerten.
Verkehrssicherung nach Unterlagen des AG ausführen.
Menge: 1,000 St
Leistungsbereichkatalog: 129

**00.00.0002 Teil des FRS abbauen und herstellen*EDSP Pf.Abst.1,33 Verwertung AN*Verkehrss.einrech**
Teil des Fahrzeug-Rückhaltesystem (FRS) abbauen und
herstellen.
Teil 'Fahrbahnrand Verschraubung Fußplatten erneuern (Muttern gerissen)'

Konstruktion = Einfache Distanzschutzplanke, Pfostenabstand 1,33 m.
Ausgebaute Teile nach Wahl des AN verwerten.
Verkehrssicherung nach Unterlagen des AG ausführen.
Menge: 120,000 St
Leistungsbereichkatalog: 129

**00.00.0003 Teil des FRS abbauen und herstellen*EDSP Pf.Abst.1,33 Verwertung AN*Verkehrss.einrech**
Teil des Fahrzeug-Rückhaltesystem (FRS) abbauen und
herstellen.
Teil 'Fahrbahnmitte Verschraubung Fußplatten erneuern (Muttern gerissen)'

Konstruktion = Einfache Distanzschutzplanke, Pfostenabstand 1,33 m.
Ausgebaute Teile nach Wahl des AN verwerten.
Verkehrssicherung nach Unterlagen des AG ausführen.
Menge: 50,000 St
Leistungsbereichkatalog: 129

#### Unterabschnitt 00.01 Verkehrssicherung

**00.01.0001 Verk.sich. kürzerer Dauer durchf.*stat. Arbeitsst. bei Tageslicht*Anordnung n. Unt.**
StL-Nr. 2110513590100110
Verkehrssicherung an Arbeitsstellen von kürzerer Dauer
betriebsfertig aufbauen, vorhalten, warten, instand
setzen, betreiben und abbauen. Vorübergehende Verkehrssicherungsmaßnahmen durchführen.
Nach RSA, Regelplan 'HE 1.26 RT'

Für stationäre Arbeitsstelle.
Bei Tageslicht.
Verkehrsrechtliche Anordnung nach Unterlagen des AG
einholen und zugehörige Unterlagen erstellen. Erforderliche Ortsbesichtigungen zur Erstellung der Planunterlagen für die verkehrsrechtliche Anordnung durchführen.
Menge: 1,000 St
Leistungsbereichkatalog: 105

**00.01.0002 Verk.sich. kürzerer Dauer durchf.*stat. Arbeitsst. bei Tageslicht*Anordnung n. Unt.**
StL-Nr. 2110513590100110
Verkehrssicherung an Arbeitsstellen von kürzerer Dauer
betriebsfertig aufbauen, vorhalten, warten, instand
setzen, betreiben und abbauen. Vorübergehende Verkehrssicherungsmaßnahmen durchführen.
Nach RSA, Regelplan 'HE 1.32 LT'

Für stationäre Arbeitsstelle.
Bei Tageslicht.
Verkehrsrechtliche Anordnung nach Unterlagen des AG
einholen und zugehörige Unterlagen erstellen. Erforderliche Ortsbesichtigungen zur Erstellung der Planunterlagen für die verkehrsrechtliche Anordnung durchführen.
Menge: 2,000 St
Leistungsbereichkatalog: 105

### Abschnitt 01 A7 Großenmoor FR WÜ

#### Unterabschnitt 01.00 Austausch

**01.00.0001 Teil des FRS abbauen und herstellen*EDSP Pf.Abst.1,33 Verwertung AN*Verkehrss.einrech**
Teil des Fahrzeug-Rückhaltesystem (FRS) abbauen und
herstellen.
Teil 'Fahrbahnrand Verschraubung Fußplatten erneuern (Muttern gerissen)'

Konstruktion = Einfache Distanzschutzplanke, Pfostenabstand 1,33 m.
Ausgebaute Teile nach Wahl des AN verwerten.
Verkehrssicherung nach Unterlagen des AG ausführen.
Menge: 120,000 St
Leistungsbereichkatalog: 129

#### Unterabschnitt 01.01 Verkehrssicherung

**01.01.0001 Verk.sich. kürzerer Dauer durchf.*stat. Arbeitsst. bei Tageslicht*Anordnung n. Unt.**
StL-Nr. 2110513590100110
Verkehrssicherung an Arbeitsstellen von kürzerer Dauer
betriebsfertig aufbauen, vorhalten, warten, instand
setzen, betreiben und abbauen. Vorübergehende Verkehrssicherungsmaßnahmen durchführen.
Nach RSA, Regelplan 'HE 1.26 RT'

Für stationäre Arbeitsstelle.
Bei Tageslicht.
Verkehrsrechtliche Anordnung nach Unterlagen des AG
einholen und zugehörige Unterlagen erstellen. Erforderliche Ortsbesichtigungen zur Erstellung der Planunterlagen für die verkehrsrechtliche Anordnung durchführen.
Menge: 1,000 St
Leistungsbereichkatalog: 105

### Abschnitt 02 A7 Michelsrombach FR WÜ

#### Unterabschnitt 02.00 Austausch

**02.00.0001 Teil des FRS abbauen und herstellen Verwertung AN*Verkehrss.einrech**
StL-Nr. 211293079911
Teil des Fahrzeug-Rückhaltesystem (FRS) abbauen und
herstellen. Abgerechnet wird die Baulänge.
Teil 'Holm inkl. Deformationsstück (Anprallschaden Fahrbahnmitte)'

Konstruktion 'SR classic BW'

Ausgebaute Teile nach Wahl des AN verwerten.
Verkehrssicherung nach Unterlagen des AG ausführen.
Menge: 8,000 m
Leistungsbereichkatalog: 129

**02.00.0002 Teil des FRS abbauen und herstellen Verwertung AN*Verkehrss.einrech**
Teil des Fahrzeug-Rückhaltesystem (FRS) abbauen und
herstellen. Abgerechnet wird die Stückzahl.
Teil 'Pfosten versetzten (Korrektur Schrägstellung Distanzstück)'

Konstruktion 'EDSP 1.33 BW'

Ausgebaute Teile nach Wahl des AN verwerten.
Verkehrssicherung nach Unterlagen des AG ausführen.
Menge: 3,000 St
Leistungsbereichkatalog: 129

#### Unterabschnitt 02.01 Verkehrssicherung

**02.01.0001 Verk.sich. kürzerer Dauer durchf.*stat. Arbeitsst. bei Tageslicht*Anordnung n. Unt.**
StL-Nr. 2110513590100110
Verkehrssicherung an Arbeitsstellen von kürzerer Dauer
betriebsfertig aufbauen, vorhalten, warten, instand
setzen, betreiben und abbauen. Vorübergehende Verkehrssicherungsmaßnahmen durchführen.
Nach RSA, Regelplan 'Sonderlösung Auffahrtsbereich'

Für stationäre Arbeitsstelle.
Bei Tageslicht.
Verkehrsrechtliche Anordnung nach Unterlagen des AG
einholen und zugehörige Unterlagen erstellen. Erforderliche Ortsbesichtigungen zur Erstellung der Planunterlagen für die verkehrsrechtliche Anordnung durchführen.
Menge: 1,000 St
Leistungsbereichkatalog: 105

**02.01.0002 Verk.sich. kürzerer Dauer durchf.*stat. Arbeitsst. bei Tageslicht*Anordnung n. Unt.**
StL-Nr. 2110513590100110
Verkehrssicherung an Arbeitsstellen von kürzerer Dauer
betriebsfertig aufbauen, vorhalten, warten, instand
setzen, betreiben und abbauen. Vorübergehende Verkehrssicherungsmaßnahmen durchführen.
Nach RSA, Regelplan 'HE 1.32 LT'

Für stationäre Arbeitsstelle.
Bei Tageslicht.
Verkehrsrechtliche Anordnung nach Unterlagen des AG
einholen und zugehörige Unterlagen erstellen. Erforderliche Ortsbesichtigungen zur Erstellung der Planunterlagen für die verkehrsrechtliche Anordnung durchführen.
Menge: 1,000 St
Leistungsbereichkatalog: 105

### Abschnitt 03 A5 Ziegelhütte FR KS

#### Unterabschnitt 03.00 Demontage

*Hinweis: Hinweis zur OZ 03.00.*
Hinweis zur OZ 03.00.
Für die OZ 03.00.0001 bis 03.00.0011 sind negative Einheitspreise zugelassen.

**03.00.0001 SE aus Stahl abbauen EDSP*Profil B*Pfost. A 1,33 m Pfost.in bef.Fl.*Pf.mit Ausg. entf Teile verwerten**
StL-Nr. 2112900322320501
Schutzeinrichtung (SE) aus Stahl einschließlich sämtlicher Einzelteile abbauen.
SE = Einfache Distanzschutzplanke.
Holm Profil B.
Mit Pfosten, Abstand = 1,33 m.
Pfosten in befestigter Fläche nach Unterlagen des AG.
Pfostenlöcher entsprechend der sie umgebenden Fläche
schließen.
Pfosten mit Fußplatte, einschließlich Entfernen der
Ausgleichsschicht.
Konstruktionsteile nach Wahl des AN verwerten.
Menge: 82,000 m
Leistungsbereichkatalog: 129

**03.00.0002 ÜK/ÜE des FRS abbauen*HB 1 Teile verwerten**
StL-Nr. 21129022911000
Übergangskonstruktion/Übergangselement (ÜK/ÜE) des
Fahrzeug-Rückhaltesystems (FRS) aus Beton oder Stahl
abbauen.
Konstruktion 'ESP-EDSP'

Pfosten in Boden, Homogenbereich HB 1 - FRS.
Pfostenlöcher entsprechend der sie umgebenden Fläche
schließen.
Konstruktionsteile nach Wahl des AN verwerten.
Menge: 1,000 St
Leistungsbereichkatalog: 129

**03.00.0003 ÜK/ÜE des FRS abbauen*HB 1 Teile verwerten**
StL-Nr. 21129022911000
Übergangskonstruktion/Übergangselement (ÜK/ÜE) des
Fahrzeug-Rückhaltesystems (FRS) aus Beton oder Stahl
abbauen.
Konstruktion 'EDSP-SR'

Pfosten in Boden, Homogenbereich HB 1 - FRS.
Pfostenlöcher entsprechend der sie umgebenden Fläche
schließen.
Konstruktionsteile nach Wahl des AN verwerten.
Menge: 1,000 St
Leistungsbereichkatalog: 129

**03.00.0004 SE aus Stahl abbauen ESP*Profil B*Pfost. A 2,00 m HB 1*Teile verwerten**
StL-Nr. 2112900312210001
Schutzeinrichtung (SE) aus Stahl einschließlich sämtlicher Einzelteile abbauen.
SE = Einfache Schutzplanke.
Holm Profil B.
Mit Pfosten, Abstand = 2,00 m.
Pfosten in Boden, Homogenbereich HB 1 - FRS.
Pfostenlöcher entsprechend der sie umgebenden Fläche
schließen.
Konstruktionsteile nach Wahl des AN verwerten.
Menge: 104,000 m
Leistungsbereichkatalog: 129

**03.00.0005 SE aus Stahl abbauen*Profil B Pfost. A 1,33 m*HB 1**
StL-Nr. 2112900392310099
Schutzeinrichtung (SE) aus Stahl einschließlich sämtlicher Einzelteile abbauen.
SE 'SR classic'

Holm Profil B.
Mit Pfosten, Abstand = 1,33 m.
Pfosten in Boden, Homogenbereich HB 1 - FRS.
Pfostenlöcher entsprechend der sie umgebenden Fläche
schließen.
Konstruktionsteile 'lagern für Wiedereinbau versetzt'
Menge: 44,000 m
Leistungsbereichkatalog: 129

**03.00.0006 ÜK/ÜE des FRS abbauen*HB 1 Teile verwerten**
StL-Nr. 21129022911000
Übergangskonstruktion/Übergangselement (ÜK/ÜE) des
Fahrzeug-Rückhaltesystems (FRS) aus Beton oder Stahl
abbauen.
Konstruktion 'SR-EDSP'

Pfosten in Boden, Homogenbereich HB 1 - FRS.
Pfostenlöcher entsprechend der sie umgebenden Fläche
schließen.
Konstruktionsteile nach Wahl des AN verwerten.
Menge: 1,000 St
Leistungsbereichkatalog: 129

**03.00.0007 ÜK/ÜE des FRS abbauen*HB 1 Teile verwerten**
StL-Nr. 21129022911000
Übergangskonstruktion/Übergangselement (ÜK/ÜE) des
Fahrzeug-Rückhaltesystems (FRS) aus Beton oder Stahl
abbauen.
Konstruktion 'EDSP-ESP'

Pfosten in Boden, Homogenbereich HB 1 - FRS.
Pfostenlöcher entsprechend der sie umgebenden Fläche
schließen.
Konstruktionsteile nach Wahl des AN verwerten.
Menge: 1,000 St
Leistungsbereichkatalog: 129

**03.00.0008 SE aus Stahl abbauen ESP*Profil B*Pfost. A 4,00 m HB 1*Teile verwerten**
StL-Nr. 2112900312110001
Schutzeinrichtung (SE) aus Stahl einschließlich sämtlicher Einzelteile abbauen.
SE = Einfache Schutzplanke.
Holm Profil B.
Mit Pfosten, Abstand = 4,00 m.
Pfosten in Boden, Homogenbereich HB 1 - FRS.
Pfostenlöcher entsprechend der sie umgebenden Fläche
schließen.
Konstruktionsteile nach Wahl des AN verwerten.
Menge: 28,000 m
Leistungsbereichkatalog: 129

**03.00.0009 AEK aus Stahl abbauen ESP*Profil B*Regelabs. 12 m HB 1*Teile verwerten**
StL-Nr. 2112900701210101
Anfangs-/Endkonstruktion (AEK) aus Stahl abbauen.
SE = Einfache Schutzplanke.
Holm Profil B.
Regelabsenkung 12,00 m.
Pfosten in Boden, Homogenbereich HB 1 - FRS.
Pfostenlöcher entsprechend der sie umgebenden Fläche
schließen.
Konstruktionsteile nach Wahl des AN verwerten.
Menge: 1,000 St
Leistungsbereichkatalog: 129

**03.00.0010 SE aus Stahl abbauen EDSP*Profil B*Pfost. A 2,00 m HB 1*Teile verwerten**
StL-Nr. 2112900322210001
Schutzeinrichtung (SE) aus Stahl einschließlich sämtlicher Einzelteile abbauen.
SE = Einfache Distanzschutzplanke.
Holm Profil B.
Mit Pfosten, Abstand = 2,00 m.
Pfosten in Boden, Homogenbereich HB 1 - FRS.
Pfostenlöcher entsprechend der sie umgebenden Fläche
schließen.
Konstruktionsteile nach Wahl des AN verwerten.
Menge: 188,000 m
Leistungsbereichkatalog: 129

**03.00.0011 Leitpfosten abbauen Aufsatzleitpfost.*Abbauteil verwert**
StL-Nr. 211290577001
Leitpfosten abbauen.
Abbauteil = Aufsatzleitpfosten.
Abbauteile nach Wahl des AN verwerten.
Menge: 5,000 St
Leistungsbereichkatalog: 129

#### Unterabschnitt 03.01 Montage

**03.01.0001 SE im Mittelstreifen herstellen Stahl*min. H2*max. W4 A*eins. getr. Wirk.**
StL-Nr. 2112910711413990
Schutzeinrichtung (SE) im Mittelstreifen einschließlich
erforderlicher systembedingter Arbeiten herstellen.
Regelquerschnitt nach Unterlagen des AG. SE nach den
"Technischen Kriterien für den Einsatz von Fahrzeug-
Rückhaltesystemen in Deutschland".
SE aus Stahl.
Aufhaltestufe mindestens H2.
Wirkungsbereichsklasse maximal W4.
Anprallheftigkeitsstufe = A.
Einseitige Schutzeinrichtung mit getrennter Wirkung
einseitig aufgestellt. Abgerechnet wird die Baulänge
für die einseitige Aufstellung.
Aufstellung 'auf Brückenbauwerk'

Schutzeinrichtung 'SR eco BW oder vergleichbar'
Menge: 32,000 m
Leistungsbereichkatalog: 129

**03.01.0002 SE am äußeren Fahrbahnrand herst. Stahl*min. H2*max. W4 max. B**
StL-Nr. 2112910313429009
Schutzeinrichtung (SE) am äußeren Fahrbahnrand einschließlich erforderlicher systembedingter Arbeiten
herstellen. Abgerechnet wird die Baulänge. SE nach den
"Technischen Kriterien für den Einsatz von Fahrzeug-
Rückhaltesystemen in Deutschland".
SE aus Stahl.
Aufhaltestufe mindestens H2.
Wirkungsbereichsklasse maximal W4.
Anprallheftigkeitsstufe maximal B.
Schutzeinrichtung 'SR BW oder vergleichbar'

Aufstellung 'auf Brückenbauwerk'
Menge: 50,000 m
Leistungsbereichkatalog: 129

**03.01.0003 ÜK/ÜE für FRS herstellen (Zulage)*ÜK/ÜE H2 auf H2 HB 1**
StL-Nr. 21129132979901
Übergangskonstruktion (ÜK) oder Übergangselement (ÜE)
für Fahrzeug-Rückhaltesystem (FRS) einschließlich erforderlicher systembedingter Arbeiten herstellen. Vergütet wird der Mehraufwand gegenüber der Herstellung
der angegebenen Position als Zulage. ÜK/ÜE nach den
"Technischen Kriterien für den Einsatz von Fahrzeug-
Rückhaltesystemen in Deutschland".
Zulage zu OZ '03.01.0005.'

ÜK/ÜE von H2 auf H2.
ÜK/ÜE von OZ '03.01.0005.'

ÜK/ÜE auf OZ '03.01.0001.'

Aufstellung in Boden, Homogenbereich HB 1 - FRS.
Menge: 2,000 St
Leistungsbereichkatalog: 129

**03.01.0004 ÜK/ÜE für FRS herstellen (Zulage)*ÜK/ÜE H2 auf H2 HB 1**
StL-Nr. 21129132979901
Übergangskonstruktion (ÜK) oder Übergangselement (ÜE)
für Fahrzeug-Rückhaltesystem (FRS) einschließlich erforderlicher systembedingter Arbeiten herstellen. Vergütet wird der Mehraufwand gegenüber der Herstellung
der angegebenen Position als Zulage. ÜK/ÜE nach den
"Technischen Kriterien für den Einsatz von Fahrzeug-
Rückhaltesystemen in Deutschland".
Zulage zu OZ '03.01.0006.'

ÜK/ÜE von H2 auf H2.
ÜK/ÜE von OZ '03.01.0006.'

ÜK/ÜE auf OZ '03.01.0002.'

Aufstellung in Boden, Homogenbereich HB 1 - FRS.
Menge: 2,000 St
Leistungsbereichkatalog: 129

**03.01.0005 SE im Mittelstreifen herstellen Stahl*min. H2*max. W4 A*eins. getr. Wirk. HB 1**
StL-Nr. 2112910711413190
Schutzeinrichtung (SE) im Mittelstreifen einschließlich
erforderlicher systembedingter Arbeiten herstellen.
Regelquerschnitt nach Unterlagen des AG. SE nach den
"Technischen Kriterien für den Einsatz von Fahrzeug-
Rückhaltesystemen in Deutschland".
SE aus Stahl.
Aufhaltestufe mindestens H2.
Wirkungsbereichsklasse maximal W4.
Anprallheftigkeitsstufe = A.
Einseitige Schutzeinrichtung mit getrennter Wirkung
einseitig aufgestellt. Abgerechnet wird die Baulänge
für die einseitige Aufstellung.
Aufstellung in Boden, Homogenbereich HB 1 - FRS.
Schutzeinrichtung 'SR eco 2.0 oder vergleichbar'
Menge: 104,000 m
Leistungsbereichkatalog: 129

**03.01.0006 SE am äußeren Fahrbahnrand herst. Stahl*min. H2*max. W4 A HB 1**
StL-Nr. 2112910313419001
Schutzeinrichtung (SE) am äußeren Fahrbahnrand einschließlich erforderlicher systembedingter Arbeiten
herstellen. Abgerechnet wird die Baulänge. SE nach den
"Technischen Kriterien für den Einsatz von Fahrzeug-
Rückhaltesystemen in Deutschland".
SE aus Stahl.
Aufhaltestufe mindestens H2.
Wirkungsbereichsklasse maximal W4.
Anprallheftigkeitsstufe = A.
Schutzeinrichtung 'SR oder vergleichbar'

Aufstellung in Boden, Homogenbereich HB 1 - FRS.
Menge: 68,000 m
Leistungsbereichkatalog: 129

**03.01.0007 SE am äußeren Fahrbahnrand herst. Stahl*min. H2*max. W4 A HB 1**
StL-Nr. 2112910313419001
Schutzeinrichtung (SE) am äußeren Fahrbahnrand einschließlich erforderlicher systembedingter Arbeiten
herstellen. Abgerechnet wird die Baulänge. SE nach den
"Technischen Kriterien für den Einsatz von Fahrzeug-
Rückhaltesystemen in Deutschland".
SE aus Stahl.
Aufhaltestufe mindestens H2.
Wirkungsbereichsklasse maximal W4.
Anprallheftigkeitsstufe = A.
Schutzeinrichtung 'OZ 03.00.0005. verwenden'

Aufstellung in Boden, Homogenbereich HB 1 - FRS.
Menge: 44,000 m
Leistungsbereichkatalog: 129

**03.01.0008 ÜK/ÜE für FRS herstellen (Zulage)*ÜK/ÜE H2 auf H2 HB 1**
StL-Nr. 21129132979901
Übergangskonstruktion (ÜK) oder Übergangselement (ÜE)
für Fahrzeug-Rückhaltesystem (FRS) einschließlich erforderlicher systembedingter Arbeiten herstellen. Vergütet wird der Mehraufwand gegenüber der Herstellung
der angegebenen Position als Zulage. ÜK/ÜE nach den
"Technischen Kriterien für den Einsatz von Fahrzeug-
Rückhaltesystemen in Deutschland".
Zulage zu OZ '03.01.0005.'

ÜK/ÜE von H2 auf H2.
ÜK/ÜE von OZ '03.01.0005.'

ÜK/ÜE auf OZ '03.01.0010.'

Aufstellung in Boden, Homogenbereich HB 1 - FRS.
Menge: 2,000 St
Leistungsbereichkatalog: 129

**03.01.0009 ÜK/ÜE für FRS herstellen (Zulage)*ÜK/ÜE H2 auf H2 HB 1**
StL-Nr. 21129132979901
Übergangskonstruktion (ÜK) oder Übergangselement (ÜE)
für Fahrzeug-Rückhaltesystem (FRS) einschließlich erforderlicher systembedingter Arbeiten herstellen. Vergütet wird der Mehraufwand gegenüber der Herstellung
der angegebenen Position als Zulage. ÜK/ÜE nach den
"Technischen Kriterien für den Einsatz von Fahrzeug-
Rückhaltesystemen in Deutschland".
Zulage zu OZ '03.01.0006.'

ÜK/ÜE von H2 auf H2.
ÜK/ÜE von OZ '03.01.0006.'

ÜK/ÜE auf OZ '03.01.0010.'

Aufstellung in Boden, Homogenbereich HB 1 - FRS.
Menge: 2,000 St
Leistungsbereichkatalog: 129

**03.01.0010 SE am äußeren Fahrbahnrand herst. Stahl*min. H1*max. W5 A HB 1**
StL-Nr. 2112910312519001
Schutzeinrichtung (SE) am äußeren Fahrbahnrand einschließlich erforderlicher systembedingter Arbeiten
herstellen. Abgerechnet wird die Baulänge. SE nach den
"Technischen Kriterien für den Einsatz von Fahrzeug-
Rückhaltesystemen in Deutschland".
SE aus Stahl.
Aufhaltestufe mindestens H1.
Wirkungsbereichsklasse maximal W5.
Anprallheftigkeitsstufe = A.
Schutzeinrichtung 'EDSP 2.0 oder vergleichbar'

Aufstellung in Boden, Homogenbereich HB 1 - FRS.
Menge: 120,000 m
Leistungsbereichkatalog: 129

**03.01.0011 Anschlusskonstruktion herst. (Zul.) Profil B*HB 1**
StL-Nr. 211291409921
Anschlusskonstruktion an Altsystem im Bestand (FRS)
einschließlich erforderlicher systembedingter Arbeiten
herstellen. Vergütet wird der Mehraufwand gegenüber der
Herstellung der angegebenen Position als Zulage.
Zulage zu OZ '03.01.0010.'

Anschlusskonstruktion an 'Bestand ESP'

Holm Profil B.
Aufstellung in Boden, Homogenbereich HB 1 - FRS.
Menge: 1,000 St
Leistungsbereichkatalog: 129

**03.01.0012 Leitpfosten aufstellen Aufsatzleitpf.*Typ R1, Kl. RA2**
StL-Nr. 2112940370002000
Leitpfosten aus Niederdruckpolyäthylen (PE-HD) aufstellen.
Aufsatzleitpfosten, Länge 0,55 m.
Retroreflektoren Typklasse R1, Klasse RA 2.
Menge: 5,000 St
Leistungsbereichkatalog: 129

**03.01.0013 Dilatationsstoß herstellen (Zulage)*Profil B Dilatat. 640mm*auf Bauwerk**
StL-Nr. 21129232922100
Dilatationsstoß einschließlich erforderlicher systembedingter Arbeiten herstellen. Vergütet wird der Mehraufwand gegenüber der Herstellung der durchlaufenden Konstruktion als Zulage.
Dilatationsstoß 'H2/W4/A'

Holm Profil B.
Dilatation = 640 mm.
Einbau auf Bauwerk.
Menge: 4,000 St
Leistungsbereichkatalog: 129

#### Unterabschnitt 03.02 Verkehrssicherung

**03.02.0001 Verk.sich. kürzerer Dauer durchf.*stat. Arbeitsst. bei Tageslicht*Anordnung n. Unt.**
StL-Nr. 2110513590100110
Verkehrssicherung an Arbeitsstellen von kürzerer Dauer
betriebsfertig aufbauen, vorhalten, warten, instand
setzen, betreiben und abbauen. Vorübergehende Verkehrssicherungsmaßnahmen durchführen.
Nach RSA, Regelplan 'HE 0.1 T'

Für stationäre Arbeitsstelle.
Bei Tageslicht.
Verkehrsrechtliche Anordnung nach Unterlagen des AG
einholen und zugehörige Unterlagen erstellen. Erforderliche Ortsbesichtigungen zur Erstellung der Planunterlagen für die verkehrsrechtliche Anordnung durchführen.
Menge: 1,000 St
Leistungsbereichkatalog: 105

**03.02.0002 Verk.sich. kürzerer Dauer durchf.*stat. Arbeitsst. bei Tageslicht*Anordnung n. Unt.**
StL-Nr. 2110513590100110
Verkehrssicherung an Arbeitsstellen von kürzerer Dauer
betriebsfertig aufbauen, vorhalten, warten, instand
setzen, betreiben und abbauen. Vorübergehende Verkehrssicherungsmaßnahmen durchführen.
Nach RSA, Regelplan 'HE 1.7 LT'

Für stationäre Arbeitsstelle.
Bei Tageslicht.
Verkehrsrechtliche Anordnung nach Unterlagen des AG
einholen und zugehörige Unterlagen erstellen. Erforderliche Ortsbesichtigungen zur Erstellung der Planunterlagen für die verkehrsrechtliche Anordnung durchführen.
Menge: 1,000 St
Leistungsbereichkatalog: 105

### Abschnitt 04 A5 Ziegelhütte FR FFM

#### Unterabschnitt 04.00 Demontage

*Hinweis: Hinweis zur OZ 04.00.*
Hinweis zur OZ 04.00.
Für die OZ 04.00.0001 bis 04.00.0008 sind negative Einheitspreise zugelassen.

**04.00.0001 SE aus Stahl abbauen EDSP*Profil B*Pfost. A 1,33 m Pfost.in bef.Fl.*Pf.mit Ausg. entf Teile verwerten**
StL-Nr. 2112900322320501
Schutzeinrichtung (SE) aus Stahl einschließlich sämtlicher Einzelteile abbauen.
SE = Einfache Distanzschutzplanke.
Holm Profil B.
Mit Pfosten, Abstand = 1,33 m.
Pfosten in befestigter Fläche nach Unterlagen des AG.
Pfostenlöcher entsprechend der sie umgebenden Fläche
schließen.
Pfosten mit Fußplatte, einschließlich Entfernen der
Ausgleichsschicht.
Konstruktionsteile nach Wahl des AN verwerten.
Menge: 82,000 m
Leistungsbereichkatalog: 129

**04.00.0002 SE aus Stahl abbauen EDSP*Profil B*Pfost. A 1,33 m HB 1*Teile verwerten**
StL-Nr. 2112900322310001
Schutzeinrichtung (SE) aus Stahl einschließlich sämtlicher Einzelteile abbauen.
SE = Einfache Distanzschutzplanke.
Holm Profil B.
Mit Pfosten, Abstand = 1,33 m.
Pfosten in Boden, Homogenbereich HB 1 - FRS.
Pfostenlöcher entsprechend der sie umgebenden Fläche
schließen.
Konstruktionsteile nach Wahl des AN verwerten.
Menge: 16,000 m
Leistungsbereichkatalog: 129

**04.00.0003 AEK aus Stahl abbauen ESP*Profil B*Regelabs. 12 m HB 1*Teile verwerten**
StL-Nr. 2112900701210101
Anfangs-/Endkonstruktion (AEK) aus Stahl abbauen.
SE = Einfache Schutzplanke.
Holm Profil B.
Regelabsenkung 12,00 m.
Pfosten in Boden, Homogenbereich HB 1 - FRS.
Pfostenlöcher entsprechend der sie umgebenden Fläche
schließen.
Konstruktionsteile nach Wahl des AN verwerten.
Menge: 1,000 St
Leistungsbereichkatalog: 129

**04.00.0004 AEK aus Stahl abbauen EDSP*Profil B*Regelabs. 12 m HB 1*Teile verwerten**
StL-Nr. 2112900702210101
Anfangs-/Endkonstruktion (AEK) aus Stahl abbauen.
SE = Einfache Distanzschutzplanke.
Holm Profil B.
Regelabsenkung 12,00 m.
Pfosten in Boden, Homogenbereich HB 1 - FRS.
Pfostenlöcher entsprechend der sie umgebenden Fläche
schließen.
Konstruktionsteile nach Wahl des AN verwerten.
Menge: 1,000 St
Leistungsbereichkatalog: 129

**04.00.0005 ÜK/ÜE des FRS abbauen*HB 1 Teile verwerten**
StL-Nr. 21129022911000
Übergangskonstruktion/Übergangselement (ÜK/ÜE) des
Fahrzeug-Rückhaltesystems (FRS) aus Beton oder Stahl
abbauen.
Konstruktion 'EDSP-ESP'

Pfosten in Boden, Homogenbereich HB 1 - FRS.
Pfostenlöcher entsprechend der sie umgebenden Fläche
schließen.
Konstruktionsteile nach Wahl des AN verwerten.
Menge: 1,000 St
Leistungsbereichkatalog: 129

**04.00.0006 SE aus Stahl abbauen ESP*Profil B*Pfost. A 4,00 m HB 1*Teile verwerten**
StL-Nr. 2112900312110001
Schutzeinrichtung (SE) aus Stahl einschließlich sämtlicher Einzelteile abbauen.
SE = Einfache Schutzplanke.
Holm Profil B.
Mit Pfosten, Abstand = 4,00 m.
Pfosten in Boden, Homogenbereich HB 1 - FRS.
Pfostenlöcher entsprechend der sie umgebenden Fläche
schließen.
Konstruktionsteile nach Wahl des AN verwerten.
Menge: 32,000 m
Leistungsbereichkatalog: 129

**04.00.0007 SE aus Stahl abbauen EDSP*Profil B*Pfost. A 2,00 m HB 1*Teile verwerten**
StL-Nr. 2112900322210001
Schutzeinrichtung (SE) aus Stahl einschließlich sämtlicher Einzelteile abbauen.
SE = Einfache Distanzschutzplanke.
Holm Profil B.
Mit Pfosten, Abstand = 2,00 m.
Pfosten in Boden, Homogenbereich HB 1 - FRS.
Pfostenlöcher entsprechend der sie umgebenden Fläche
schließen.
Konstruktionsteile nach Wahl des AN verwerten.
Menge: 128,000 m
Leistungsbereichkatalog: 129

**04.00.0008 Leitpfosten abbauen Aufsatzleitpfost.*Abbauteil verwert**
StL-Nr. 211290577001
Leitpfosten abbauen.
Abbauteil = Aufsatzleitpfosten.
Abbauteile nach Wahl des AN verwerten.
Menge: 5,000 St
Leistungsbereichkatalog: 129

#### Unterabschnitt 04.01 Montage

**04.01.0001 SE am äußeren Fahrbahnrand herst. Stahl*min. H2*max. W4 A**
StL-Nr. 2112910313419009
Schutzeinrichtung (SE) am äußeren Fahrbahnrand einschließlich erforderlicher systembedingter Arbeiten
herstellen. Abgerechnet wird die Baulänge. SE nach den
"Technischen Kriterien für den Einsatz von Fahrzeug-
Rückhaltesystemen in Deutschland".
SE aus Stahl.
Aufhaltestufe mindestens H2.
Wirkungsbereichsklasse maximal W4.
Anprallheftigkeitsstufe = A.
Schutzeinrichtung 'SR eco BW oder vergleichbar'

Aufstellung 'auf Bauwerk'
Menge: 50,000 m
Leistungsbereichkatalog: 129

**04.01.0002 SE im Mittelstreifen herstellen Stahl*min. H2*max. W4 A*eins. getr. Wirk.**
StL-Nr. 2112910711413990
Schutzeinrichtung (SE) im Mittelstreifen einschließlich
erforderlicher systembedingter Arbeiten herstellen.
Regelquerschnitt nach Unterlagen des AG. SE nach den
"Technischen Kriterien für den Einsatz von Fahrzeug-
Rückhaltesystemen in Deutschland".
SE aus Stahl.
Aufhaltestufe mindestens H2.
Wirkungsbereichsklasse maximal W4.
Anprallheftigkeitsstufe = A.
Einseitige Schutzeinrichtung mit getrennter Wirkung
einseitig aufgestellt. Abgerechnet wird die Baulänge
für die einseitige Aufstellung.
Aufstellung 'auf Bauwerk'

Schutzeinrichtung 'SR eco BW oder vergleichbar'
Menge: 32,000 m
Leistungsbereichkatalog: 129

**04.01.0003 ÜK/ÜE für FRS herstellen (Zulage)*ÜK/ÜE H2 auf H2 HB 1**
StL-Nr. 21129132979901
Übergangskonstruktion (ÜK) oder Übergangselement (ÜE)
für Fahrzeug-Rückhaltesystem (FRS) einschließlich erforderlicher systembedingter Arbeiten herstellen. Vergütet wird der Mehraufwand gegenüber der Herstellung
der angegebenen Position als Zulage. ÜK/ÜE nach den
"Technischen Kriterien für den Einsatz von Fahrzeug-
Rückhaltesystemen in Deutschland".
Zulage zu OZ '04.01.0005.'

ÜK/ÜE von H2 auf H2.
ÜK/ÜE von OZ '04.01.0005.'

ÜK/ÜE auf OZ '04.01.0001.'

Aufstellung in Boden, Homogenbereich HB 1 - FRS.
Menge: 2,000 St
Leistungsbereichkatalog: 129

**04.01.0004 ÜK/ÜE für FRS herstellen (Zulage)*ÜK/ÜE H2 auf H2 HB 1**
StL-Nr. 21129132979901
Übergangskonstruktion (ÜK) oder Übergangselement (ÜE)
für Fahrzeug-Rückhaltesystem (FRS) einschließlich erforderlicher systembedingter Arbeiten herstellen. Vergütet wird der Mehraufwand gegenüber der Herstellung
der angegebenen Position als Zulage. ÜK/ÜE nach den
"Technischen Kriterien für den Einsatz von Fahrzeug-
Rückhaltesystemen in Deutschland".
Zulage zu OZ '04.01.0006.'

ÜK/ÜE von H2 auf H2.
ÜK/ÜE von OZ '04.01.0006.'

ÜK/ÜE auf OZ '04.01.0002.'

Aufstellung in Boden, Homogenbereich HB 1 - FRS.
Menge: 2,000 St
Leistungsbereichkatalog: 129

**04.01.0005 SE am äußeren Fahrbahnrand herst. Stahl*min. H2*max. W4 A HB 1**
StL-Nr. 2112910313419001
Schutzeinrichtung (SE) am äußeren Fahrbahnrand einschließlich erforderlicher systembedingter Arbeiten
herstellen. Abgerechnet wird die Baulänge. SE nach den
"Technischen Kriterien für den Einsatz von Fahrzeug-
Rückhaltesystemen in Deutschland".
SE aus Stahl.
Aufhaltestufe mindestens H2.
Wirkungsbereichsklasse maximal W4.
Anprallheftigkeitsstufe = A.
Schutzeinrichtung 'SR eco oder vergleichbar'

Aufstellung in Boden, Homogenbereich HB 1 - FRS.
Menge: 124,000 m
Leistungsbereichkatalog: 129

**04.01.0006 SE im Mittelstreifen herstellen Stahl*min. H2*max. W4 A*eins. getr. Wirk. HB 1**
StL-Nr. 2112910711413190
Schutzeinrichtung (SE) im Mittelstreifen einschließlich
erforderlicher systembedingter Arbeiten herstellen.
Regelquerschnitt nach Unterlagen des AG. SE nach den
"Technischen Kriterien für den Einsatz von Fahrzeug-
Rückhaltesystemen in Deutschland".
SE aus Stahl.
Aufhaltestufe mindestens H2.
Wirkungsbereichsklasse maximal W4.
Anprallheftigkeitsstufe = A.
Einseitige Schutzeinrichtung mit getrennter Wirkung
einseitig aufgestellt. Abgerechnet wird die Baulänge
für die einseitige Aufstellung.
Aufstellung in Boden, Homogenbereich HB 1 - FRS.
Schutzeinrichtung 'SR eco oder vergleichbar'
Menge: 104,000 m
Leistungsbereichkatalog: 129

**04.01.0007 ÜK/ÜE für FRS herstellen (Zulage)*ÜK/ÜE H2 auf H2 HB 1**
StL-Nr. 21129132979901
Übergangskonstruktion (ÜK) oder Übergangselement (ÜE)
für Fahrzeug-Rückhaltesystem (FRS) einschließlich erforderlicher systembedingter Arbeiten herstellen. Vergütet wird der Mehraufwand gegenüber der Herstellung
der angegebenen Position als Zulage. ÜK/ÜE nach den
"Technischen Kriterien für den Einsatz von Fahrzeug-
Rückhaltesystemen in Deutschland".
Zulage zu OZ '04.01.0006.'

ÜK/ÜE von H2 auf H2.
ÜK/ÜE von OZ '04.01.0006.'

ÜK/ÜE auf OZ 'Bestand EDSP 2.0'

Aufstellung in Boden, Homogenbereich HB 1 - FRS.
Menge: 2,000 St
Leistungsbereichkatalog: 129

**04.01.0008 ÜK/ÜE für FRS herstellen (Zulage)*ÜK/ÜE H2 auf H2 HB 1**
StL-Nr. 21129132979901
Übergangskonstruktion (ÜK) oder Übergangselement (ÜE)
für Fahrzeug-Rückhaltesystem (FRS) einschließlich erforderlicher systembedingter Arbeiten herstellen. Vergütet wird der Mehraufwand gegenüber der Herstellung
der angegebenen Position als Zulage. ÜK/ÜE nach den
"Technischen Kriterien für den Einsatz von Fahrzeug-
Rückhaltesystemen in Deutschland".
Zulage zu OZ '04.01.0009.'

ÜK/ÜE von H2 auf H2.
ÜK/ÜE von OZ '04.01.0009.'

ÜK/ÜE auf OZ '04.01.0005.'

Aufstellung in Boden, Homogenbereich HB 1 - FRS.
Menge: 2,000 St
Leistungsbereichkatalog: 129

**04.01.0009 SE am äußeren Fahrbahnrand herst. Stahl*min. H1*max. W4 A HB 1**
StL-Nr. 2112910312419001
Schutzeinrichtung (SE) am äußeren Fahrbahnrand einschließlich erforderlicher systembedingter Arbeiten
herstellen. Abgerechnet wird die Baulänge. SE nach den
"Technischen Kriterien für den Einsatz von Fahrzeug-
Rückhaltesystemen in Deutschland".
SE aus Stahl.
Aufhaltestufe mindestens H1.
Wirkungsbereichsklasse maximal W4.
Anprallheftigkeitsstufe = A.
Schutzeinrichtung 'Eco-Safe 2.0 oder vergleichbar'

Aufstellung in Boden, Homogenbereich HB 1 - FRS.
Menge: 104,000 m
Leistungsbereichkatalog: 129

**04.01.0010 AEK herstellen ESP*Profil B*Regelabs. 12 m HB 1*Erdarb. ausf.**
StL-Nr. 21129217121011
Anfangs-/Endkonstruktion (AEK) einschließlich erforderlicher systembedingter Arbeiten herstellen.
Konstruktion = Einfache Schutzplanke.
Holm Profil B.
AEK = Regelabsenkung 12,00 m.
Aufstellung in Boden, Homogenbereich HB 1 - FRS.
Erforderliche Erdarbeiten ausführen. Die umgebende
Fläche wiederherstellen, überschüssigen Boden
flächenhaft verteilen.
Menge: 2,000 St
Leistungsbereichkatalog: 129

**04.01.0011 Leitpfosten aufstellen Aufsatzleitpf.*Typ R1, Kl. RA2**
StL-Nr. 2112940370002000
Leitpfosten aus Niederdruckpolyäthylen (PE-HD) aufstellen.
Aufsatzleitpfosten, Länge 0,55 m.
Retroreflektoren Typklasse R1, Klasse RA 2.
Menge: 5,000 St
Leistungsbereichkatalog: 129

**04.01.0012 Dilatationsstoß herstellen (Zulage)*Profil B Dilatat. 640mm*auf Bauwerk**
StL-Nr. 21129232922100
Dilatationsstoß einschließlich erforderlicher systembedingter Arbeiten herstellen. Vergütet wird der Mehraufwand gegenüber der Herstellung der durchlaufenden Konstruktion als Zulage.
Dilatationsstoß 'H2/W4/A'

Holm Profil B.
Dilatation = 640 mm.
Einbau auf Bauwerk.
Menge: 4,000 St
Leistungsbereichkatalog: 129

#### Unterabschnitt 04.02 Verkehrssicherung

**04.02.0001 Verk.sich. kürzerer Dauer durchf.*stat. Arbeitsst. bei Tageslicht*Anordnung n. Unt.**
StL-Nr. 2110513590100110
Verkehrssicherung an Arbeitsstellen von kürzerer Dauer
betriebsfertig aufbauen, vorhalten, warten, instand
setzen, betreiben und abbauen. Vorübergehende Verkehrssicherungsmaßnahmen durchführen.
Nach RSA, Regelplan 'HE 0.1 T'

Für stationäre Arbeitsstelle.
Bei Tageslicht.
Verkehrsrechtliche Anordnung nach Unterlagen des AG
einholen und zugehörige Unterlagen erstellen. Erforderliche Ortsbesichtigungen zur Erstellung der Planunterlagen für die verkehrsrechtliche Anordnung durchführen.
Menge: 1,000 St
Leistungsbereichkatalog: 105

**04.02.0002 Verk.sich. kürzerer Dauer durchf.*stat. Arbeitsst. bei Tageslicht*Anordnung n. Unt.**
StL-Nr. 2110513590100110
Verkehrssicherung an Arbeitsstellen von kürzerer Dauer
betriebsfertig aufbauen, vorhalten, warten, instand
setzen, betreiben und abbauen. Vorübergehende Verkehrssicherungsmaßnahmen durchführen.
Nach RSA, Regelplan 'HE 1.7 LT'

Für stationäre Arbeitsstelle.
Bei Tageslicht.
Verkehrsrechtliche Anordnung nach Unterlagen des AG
einholen und zugehörige Unterlagen erstellen. Erforderliche Ortsbesichtigungen zur Erstellung der Planunterlagen für die verkehrsrechtliche Anordnung durchführen.
Menge: 1,000 St
Leistungsbereichkatalog: 105

### Abschnitt 05 A7 Petersberg FR KS

#### Unterabschnitt 05.00 Austausch

**05.00.0001 Teil des FRS abbauen und herstellen Verwertung AN*Verkehrss.einrech**
StL-Nr. 211293079911
Teil des Fahrzeug-Rückhaltesystem (FRS) abbauen und
herstellen. Abgerechnet wird die Baulänge.
Teil 'Holm'

Konstruktion 'Betongleitwand Sonderkonstruktion'

Ausgebaute Teile nach Wahl des AN verwerten.
Verkehrssicherung nach Unterlagen des AG ausführen.
Menge: 38,000 m
Leistungsbereichkatalog: 129

**05.00.0002 Teil des FRS abbauen und herstellen Verwertung AN*Verkehrss.einrech**
Teil des Fahrzeug-Rückhaltesystem (FRS) abbauen und
herstellen. Abgerechnet wird die Stückzahl.
Teil 'Halterung Holm an Betongleitwand versetzt neu anbringen'

Konstruktion 'Sonderanfertigung'

Ausgebaute Teile nach Wahl des AN verwerten.
Verkehrssicherung nach Unterlagen des AG ausführen.
Menge: 30,000 St
Leistungsbereichkatalog: 129

#### Unterabschnitt 05.01 Verkehrssicherung

**05.01.0001 Verk.sich. kürzerer Dauer durchf.*stat. Arbeitsst. bei Tageslicht*Anordnung n. Unt.**
StL-Nr. 2110513590100110
Verkehrssicherung an Arbeitsstellen von kürzerer Dauer
betriebsfertig aufbauen, vorhalten, warten, instand
setzen, betreiben und abbauen. Vorübergehende Verkehrssicherungsmaßnahmen durchführen.
Nach RSA, Regelplan 'HE 0.1 T'

Für stationäre Arbeitsstelle.
Bei Tageslicht.
Verkehrsrechtliche Anordnung nach Unterlagen des AG
einholen und zugehörige Unterlagen erstellen. Erforderliche Ortsbesichtigungen zur Erstellung der Planunterlagen für die verkehrsrechtliche Anordnung durchführen.
Menge: 1,000 St
Leistungsbereichkatalog: 105
